# Erweiterung Modulbau und Schulhof
Angebotsaufforderung (GAEB DA XML 3.2, DA83)
Projekt: 82110-20
Währung: EUR
Erstellt mit: BUILDUP, BUILDUP v28.3.0.0, 27.10.2025

## 030 Herstellung Freianlagen

### 30 Herstellung Freianlagen

*Hinweis: Vorbemerkung*
1. Allgemein
Die Hansestadt Wipperfürth beabsichtigt die Errichtung eines neuen Schulhofes an der katholischen Grundschule in Wipperfürth. Das Grundstück befindet sich im südlichen Stadtgebiet von Wipperfürth. Es wird von Süden über die Flurstraße erschlossen. In die übrigen Richtungen folgen Wohn- und Schulgebäude. Die Zufahrt auf die Baustelle erfolgt über die Ringstraße. Sämtliche behördliche Genehmigungen für die Arbeiten aufgrund von Vorgaben des Ordnungsamtes, Polizei, Gewerbeaufsichtsamtes oder sonstiger Behörden (Lärmschutzauflagen, genehmigungspflichtige Bauzeiten, o. ä.) sind durch den Auftragnehmer bei der zuständigen Behörde selbst einzuholen. Ein Lageplan ist in den Anlagen enthalten.

Die Baustelle liegt in einem Wohngebiet, es wird um Rücksichtnahme auf die Anwohner während der Baumaßnahme gebeten. Sollten Maßnahmen zur Reduzierung von Emissionen oder zur Reduzierung der Staubemission erforderlich sein, sind diese in die Position Baustelleneinrichtung einzukalkulieren.

Für die Angebotsabgabe wird eine Ortsbesichtigung empfohlen. Unkenntnisse über die Örtlichkeit berechtigen nicht zur Erhöhung der Einheitspreise. Jegliche Forderungen die aus Unkenntnissen über die Örtlichkeiten resultieren werden nicht anerkannt. Die Angaben des Leistungsverzeichnisses befreien den Bieter nicht von der Verpflichtung zur genauen Prüfung der für das Angebot und die Ausführung maßgebenden Verhältnisse.

Alle Einheitspreise und Vergütungen beinhalten die Lieferung, und das Einsetzen aller erforderlichen Materialien, Arbeitsleistungen, Transport- und Nebenleistungen für die Baufreimachung mit Abbruch und ggf. Altlastenentsorgung, sowie Aufbau, Vorhaltung und Abbau der erforderlichen Baustelleneinrichtung. Die vereinbarten Preise sind Festpreise bis zum Zeitpunkt der Fertigstellung. Kostenerhöhungen aus Tarifverhandlungen und
Materialpreiserhöhungen nach Auftragserteilung berechtigen den Bieter nicht, Zusatzforderungen geltend zu machen. Für die sachgemäße Ausführung der Leistung erforderlichen Aufwendungen, wie dem Vorhalten von Lager-, Büro- und WC-Containern, der kompletten Gestellung aller Transporte und Hebezeuge (inkl. Sondergenehmigungen,  Sondernutzungen), sowie der Zuwegung zum Aufstellungsort und deren Rückbau sind vom Auftragnehmer einzukalkulieren.

Bei der Kalkulation der Einheitspreise ist das beiliegende Baugrundgutachten zwingend zu beachten.

Erscheinen dem Bieter die Unterlagen unklar, unvollständig, in sich widersprüchlich oder mit rechtlichen Bestimmungen unvereinbar, hat er die Fragen vor Angebotsabgabe mit dem AG schriftlich zu klären. Nach Angebotsabgabe kann sich der Bieter auf Unklarheiten in der
Leistungsbeschreibung oder über den Inhalt und Umfang der zu erbringenden Leistungen nicht berufen. Es wird ausdrücklich darauf hingewiesen, dass die Entsorgung sämtlicher rückgebauter Materialien und Stoffe einzukalkulieren sind.
Die Straßen (Ringstraße und Flurstraße) ist bei Verschmutzung infolge des Baustellenbetriebes zu reinigen.

Im Bereich des Baufeldes befindet sich ein öffentlicher Kanal. Der Kanal darf bei den Arbeiten nicht beschädigt werden.

2. Normen - Richtlinien
Sämtliche Arbeiten sind unter Berücksichtigung der maßgeblichen DIN – Normen, den anerkannten Regeln der Technik und den Fachregeln des jeweiligen Gewerkes durchzuführen.
- VOB/B (Allgemeine Vertragsbedingungen für die Ausführung von Bauleistungen)
- VOB/C (Allgemeine Technische Vertragsbedingungen für Bauleistungen)
- Die für diese Gewerke maßgeblichen DIN-Normen in der jeweils gültigen Fassung
- Die für dieses Gewerk maßgeblichen Fachregeln in der neuesten Fassung
- Alle technischen Vorschriften und Qualitätsstandards
- Sämtliche Vorschriften der zuständigen Entsorgungsunternehmen und Deponien
- Gesetzliche Unfallverhütungsvorschriften

3. Baustellenabsicherung im öffentlichen Raum
Sämtliche erforderliche Maßnahmen zur Sicherung der Baustelle und des Baustellenverkehres im öffentlichen Straßenraum wie Beschilderungen, Absperrungen, hierfür erforderliche Genehmigungen und deren Kosten sind durch den AN zu leisten und in die Einheitspreise mit einzukalkulieren.

4. Ausführungszeit
Die Baumaßnahme ist in dem Zeitraum s. h. VVB 214 - Besondere Vertragsbedingungen 07-2019 auszuführen.

#### 30.10 Vorbereitende Maßnahmen

**30.10.10 Baustelleneinrichtung**
Einrichten, Vorhalten und Räumen sämtlicher, nachfolgend genannten Teile und nicht ausdrücklich benannten Teile der Baustelleneinrichtung die für die Durchführung der gesamten Maßnahme notwendig sind, sind einzukalkulieren:
- Herrichten der erforderlichen Lagerplätze im Bereich des Baufeldes
- Das Baufeld sowie die Zufahrt zum Baufeld ist mit Bauzäunen, Höhe 2m, bzw. dazu geeigneten Sicherungen abzutrennen und vor Unbefugtem Zutritt zu sichern. Am Ende eines jeden Arbeitstages ist die Baustelle durch den AN eigenverantwortlich zu verschließen.
- Säuberung der Zufahrten und Gehwege
- Betriebsfertige Bereitstellung von Geräten, Werkzeugen und sonstigen Betriebsmitteln, die zur vertragsmäßigen Durchführung der Bauleistung erforderlich sind, inkl. Transport auf die Baustelle und aller dafür notwendigen Arbeiten.
- Sämtliche Baustelleneinrichtungen wie alle Gerüste, evtl. Hubeinrichtungen die für die eigenen Arbeiten erforderlich sind
- Beleuchtung, Einrichtung von Aufenthaltsräumen gem. §§45 und 46 der Arbeitsstättenverordnung und der Arbeitsstättenrichtlinie ASR 45/1-6 die für die eigenen Arbeiten erforderlich sind
- Die Errichtung, Aufstellung, das Vorhalten und die anschließende Beseitigung alle notwendigen Lagerräume sowie Wetterschutzmaßnahmen in ausreichender Größe und Stückzahl für die Dauer der Maßnahme
- Erforderliche Maßnahmen im öffentlichen Straßenraum (Absperrungen, Beschilderungen, Genehmigungen)
- Vorschriftsmäßige Entsorgung aller Abbruchmaterialien und sonstiger zu entsorgender Stoffe
- Führung eines Bautagebuches
- Wiederherstellen des Zustandes der benutzten Wege und Grundstücke nach Beenden der Baumaßnahme
- Herstellen, Vorhalten und Beseitigen (nach Beendigung der Baumaßnahme) der Versorgungseinrichtungen und –anschlüsse an das öffentliche Netz für Baustrom und Bauwasser einschließlich der Verbrauchskostenübernahme

Die Abrechnung der Position erfolgt wie nachfolgend angegeben.
- 40 v.H. der Pauschale nach betriebsfertigem Aufbau
- 30 v.H. nach 50% der Leistungen
- 30 v.H. mit der Schlusszahlung
Menge: 1,000 psch

**30.10.20 Bauachsen abstecken, sichern und vorhalten**
Bauachsen nach Planunterlagen des AG abstecken, für die Durchführung der Maßnahme sichern und vorhalten. Unstimmigkeiten zwischen Planung und Örtlichkeit sind sofort mit der Bauleitung des AG abzustimmen.
Menge: 1,000 psch

**30.10.30 Abnahme durch Sachverständigen**
Ausführung der sicherheitstechnischen Abnahme des neu hergestellten Schulhofes durch einen unabhängigen, nach DIN EN 1176 und DIN EN 1177 qualifizierten und anerkannten Sachverständigen.

inkl. Erstellung des Abnahmeprotokolls und Fotodokumentation. Übergabe des vollständigen Prüfberichtes digital und 2-fach in Papier.
Menge: 1,000 psch

**30.10.40 Bäume roden, entsorgen**
Bäume roden, zerkleinern, beräumen und entsorgen. Abtransport und Entsorgen des anfallenden Stamm-, Ast- und Laubmaterials.
inkl. Roden/Ausfräsen der Baumstümpfe mit Wurzelwerk.

Fällarbeiten sind außerhalb der gesetzlichen Schutzzeiten (§ 39 BNatSchG) durchzuführen. Innerhalb der Schutzzeiten ist eine Ausnahmegenehmigung zu beantragen. Anfallende Kosten sind in die Position einzukalkulieren.

Stammdurchmesser  ca. 0,40 m
Baumhöhe  ca. 10 m
Menge: 2,000 Stk

**30.10.50 Rückbau Stabgitterzaun H=2,0 m**
Rückbau und seitliche Lagerung eines Stabgitterzaunes, Höhe 2,0 m.
Inkl. Pfosten und Verbindungsmittel sowie eines Tores. Die Betonfundamente sind von den Pfosten zu entfernen.

Der Stabgitterzaun bleibt im Eigentum des AG.

inkl. Entsorgung der Betonfundamente.
Menge: 33,000 m

**30.10.60 Rückbau Stabgitterzaun H=1,0 m**
Rückbau und seitliche Lagerung eines Stabgitterzaunes, Höhe 1,0 m.
Inkl. Pfosten und Verbindungsmittel sowie eines Tores. Die Betonfundamente sind von den Pfosten zu entfernen.

Der Stabgitterzaun bleibt im Eigentum des AG.

inkl. Entsorgung der Betonfundamente.
Menge: 19,000 m

**30.10.70 Rückbau Kantensteine**
Vorhandene Kantensteine demontieren und laden.

inkl. fachgerechter Entsorgung auf einer zugelassenen Deponie oder Verwertungsstelle. Die Entsorgungsnachweise sind dem AG zu übergeben.
Menge: 26,000 m

**30.10.80 Kies, laden, entsorgen**
Kies im Bereich des vorhandenen Spielgerätes laden und entsorgen.

Der Kies wird Eigentum des AN.

inkl. fachgerechter Entsorgung auf einer zugelassenen Deponie oder Verwertungsstelle. Die Entsorgungsnachweise sind dem AG zu übergeben.
Menge: 39,000 m³

#### 30.20 Erdarbeiten

**30.20.10 Oberboden lösen, seitlich lagern**
Oberboden inkl. Grasnarbe, Homogenbereich 1, bis zu einer Tiefe von i. M. 30 cm gem. DIN 18300 lösen, transportieren und seitlich lagern auf geeigneter Trennlage für späteren Weidereinbau. Die Arbeiten sind so auszuführen, dass keine Vermischung mit darunter liegenden Bodenschichten erfolgt.
Menge: 820,000 m²

**30.20.20 Oberboden lösen, laden, entsorgen**
Seitlich gelagerter überschüssiger Oberboden inkl. Grasnarbe, Homogenbereich 1, gem. DIN 18300 lösen, laden und entsorgen. Die Arbeiten sind so auszuführen, dass keine Vermischung mit darunter liegenden Bodenschichten erfolgt.

Der Oberboden wird Eigentum des AN.

inkl. fachgerechter Entsorgung auf einer zugelassenen Deponie oder Verwertungsstelle. Die Entsorgungsnachweise sind dem AG zu übergeben.

inkl. fachgerechter Entsorgung der Vegetationsdecke auf einer zugelassenen Deponie oder Verwertungsstelle. Die Entsorgungsnachweise sind dem AG zu übergeben.
Menge: 160,000 m³

**30.20.30 Boden lösen, laden, entsorgen**
Überschüssiger Boden, Homogenbereich 1, der für die Herstellung des Planums nicht benötigt wird gem. DIN 18300 lösen, laden und entsorgen.

Der Boden wird Eigentum des AN.

inkl. fachgerechter Entsorgung auf einer zugelassenen Deponie oder Verwertungsstelle. Die Entsorgungsnachweise sind dem AG zu übergeben.
Menge: 850,000 m³

**30.20.40 Herstellung Planum**
Herstellen des Planums durch Abtragen, Umverteilen und Einbauen von Bodenmassen, Homogenbereich 1, auf dem Baufeld gemäß Höhenplan des AG.

Der Boden ist lagenweise einzubauen und zu verdichten.

Der erforderliche Verdichtungsgrad ist durch Lastplattendruckversuche nachzuweisen. Die Protokolle sind dem AG zu übergeben.
Menge: 1590,000 m²

**30.20.50 Oberboden wieder andecken**
Oberboden der in Mieten im Baustellenbereich lagert profilgerecht andecken. Die Vegetationsdecke ist vor dem Einbau abzutragen und fachgerecht zu entsorgen. Andeckung im Bereich der Pflanzflächen und auf den Nebenflächen der Wege und Plätze innerhalb des Baufeldes.

Andeckungsstärke i. M . 0,30m.
Menge: 290,000 m²

#### 30.30 Entwässerung

**30.30.10 Leitungsgräben herstellen**
Leitungsgräben für Grundleitungen ausheben und Boden seitlich lagern. Boden nach DIN 18300, Homogenbereich 1.

Nach den Rohrverlegungsarbeiten Leitungsgräben lagenweise wieder verfüllen und verdichten.

Die Entsorgung des überschüssigen Bodenmaterials wird über die Position 30.20.30 vergütet.
Menge: 133,000 m

**30.30.20 Füllsand liefern, einbauen**
Natursand der Körnung 0 /4 mm wie folgt in Rohrgräben liefern und profilgerecht einbauen:

Rohrunterlage  10 cm dicke Schicht
Über Rohrscheitel  30 cm dicke Schicht.
Menge: 27,000 m³

**30.30.30 Kanalrohr mit angeformter Steckmuffe, DN 100, liefern, einbauen**
Liefern, Einbauen und fachgerechtes Verlegen von Kanalrohren als Schmutz-/Regenwasserleitung DN 100 aus PP-2000 inkl. aller Formstücke  wie z. B. Dichtungen, Steckmuffen, Bögen Reduzierstücke usw.

inkl. Anschluss an Gullys und Kanalleitungen DN 125.
Menge: 121,000 m

**30.30.40 Kanalrohr mit angeformter Steckmuffe, DN 125, liefern, einbauen**
Liefern, Einbauen und fachgerechtes Verlegen von Kanalrohren als Schmutz-/Regenwasserleitung DN 125 aus PP-2000 inkl. aller Formstücke  wie z. B. Dichtungen, Steckmuffen, Bögen Reduzierstücke usw.

inkl. Anschluss an Kanalleitungen DN 100.
Menge: 35,000 m

**30.30.50 Anschluss an Kanalbestandsleitung**
Kanalrohr DN 125 an Bestandskanal DN 350 anschließen. Erforderliche Erdarbeiten für die Herstellung des Kopfloches sind einzukalkulieren.

Inkl. aller erforderlichen Materialien.

Die Entsorgung des überschüssigen Bodenmaterials wird über die Position 30.20.30 vergütet.
Menge: 1,000 Stk

**30.30.60 Entwässerungsrinne liefern, einbauen**
Liefern, Einbauen und fachgerechtes Verlegen von Entwässerungsrinnen aus Polymerbeton inkl. aller Formstücke und Zubehör  wie z. B. Dichtungen, Endkappen, Anschlussstücke, Schlammeimer, Geruchsverschluss,  Roste usw.

Nennweite  DN 100
Ausführung  Verkehrslast (Unterhaltungsfahrzeuge)

angebotenes Produkt '....................'

inkl. Lieferung und Einbau von Bettungsmaterial zum Setzten der Entwässerungsrinnen.

inkl. Anschluss an Kanalleitungen DN 100.
Menge: 5,000 m

**30.30.70 Punktentwässerung liefern, einbauen**
Liefern, Einbauen und fachgerechtes Verlegen von Punktentwässerungen aus Polymerbeton inkl. aller Formstücke und Zubehör  wie z. B. Dichtungen, Anschlussstücke, Schlammeimer, Geruchsverschluss, Roste usw.

Nennweite  DN 100
Ausführung  Verkehrslast (Unterhaltungsfahrzeuge)

angebotenes Produkt '....................'

inkl. Lieferung und Einbau von Bettungsmaterial zum Setzten der Punktentwässerungen.

inkl. Anschluss an Kanalleitungen DN 100.
Menge: 12,000 StK

**30.30.80 Revisionsschacht liefern, einbauen**
Liefern, Einbauen und fachgerechtes Verlegen eines Revisionsschachtes aus Betonfertigteilen nach DIN V 4034-1 / DIN EN 1917 inkl. aller Formstücke und Zubehör wie z. B. Dichtungen, Anschlussstücke, Schachtabdeckungen, Steigbügel, Laubfang, usw.

Nennweite  DN 1000
Sohltiefe  1,50 m unter GOK
Ausführung  Verkehrslast (Unterhaltungsfahrzeuge)

inkl. Lieferung und Einbau von Bettungsmaterial zum Setzten des Revisionsschachtes.

inkl. Erdarbeiten nach DIN 18300, Homogenbereich 1 und 2, und fachgerechter Entsorgung des überschüssigen Bodenmaterials auf einer zugelassenen Deponie oder Verwertungsstelle. Die Entsorgungsnachweise sind dem AG zu übergeben.

Die Entsorgung des überschüssigen Bodenmaterials wird über die Position 30.20.30 vergütet.

inkl. Anschluss an Kanalleitungen DN 125.
Menge: 1,000 Stk

**30.30.90 Schachtbauwerk ändern**
Abhöhen eines vorhandenen Schachtabuwerkes DN 1000 auf das geplante Geländeniveau bzw. die neue Belagshöhe.
Öffnen und Freilegen des Schachtes, Liefern und versetzten von Ausgleichsringen aus Beton DIN V 4034-1 / DIN EN 1917 bis zur erforderlichen Höhe, fachgerechtes Wiedereinsetzen des Schachtrahmens und der Schachtabdeckung.

Abhöhung  ca. 40 cm

inkl. aller erforderlichen Nebenarbeiten und Erdarbeiten.
Menge: 1,000 Stk

#### 30.40 Winkelstützelemente

**30.40.10 Boden lösen, laden, entsorgen**
Fundamentgraben bis zu einer Tiefe von 75 cm, Homogenbereich 1, gem. DIN 18300 lösen und seitlich auf geeigneter Trennlage lagern. Bodenaushub der im Zuge der Baumaßnahme nicht benötigt wird ist durch den AN zu entsorgen.

Boden wird Eigentum des AN.

Die Entsorgung des überschüssigen Bodenmaterials wird über die Position 30.20.30 vergütet.
Menge: 65,000 m³

**30.40.20 Schottertragschicht 0/32 liefern, einbauen**
Schottertragschicht 0/32 mm gemäß TL SoB-StB, TL-Gestein-S tB und ZTV Sob-StB liefern, profilgerecht lagenweise in Fundamentgraben einbauen und verdichten.

Einbaustärke  50 cm
Menge: 45,000 m³

**30.40.30 Betonbett, liefern, einbauen**
Betonbett und Betonausgleichsschicht, unbewehrt, liefern und einbauen.

Material  C12/15
Dicke Betonbett  10 cm
Dicke Betonausgleichsschicht  5 cm
Menge: 9,000 m³

**30.40.40 Winkelstützelemente Höhe 0,40 m liefern, einbauen**
Lieferung und Einbau von Winkelstützelementen gemäß DIN EN 15258, DIN EN 206 und DIN 1045 auf vorbereiteter Betonbettung.

Abfangungshöhe  0,40 m
Dicke  nach stat. Erfordernis und Systemhersteller
Fußeinbindung  nach stat. Erfordernis und Systemhersteller
Fußlänge  nach stat. Erfordernis und Systemhersteller
Betonfestigkeit  nach stat. Erfordernis und Systemhersteller
Oberfläche  Betonglatt
Sichtkannten  gefast
Lastfall  Verkehrslast (Unterhaltungsfahrzeuge)
Farbe  Betongrau

inkl. Herstellung der Verschiebesicherung mit Stahlstab Durchmesser 16 mm sowie Abdichtung der senkrechten Stoßfugen.

angebotenes Produkt '....................'
Menge: 54,000 m

**30.40.50 Winkelstützelemente Höhe 0,40 m als Sonderelement liefern, einbauen**
Lieferung und Einbau von Eckelementen als Winkelstützelement gemäß DIN EN 15258, DIN EN 206 und DIN 1045 auf vorbereiteter Betonbettung.

Abfangungshöhe  0,40 m
Dicke  nach stat. Erfordernis und Systemhersteller
Fußeinbindung  nach stat. Erfordernis und Systemhersteller
Fußlänge  nach stat. Erfordernis und Systemhersteller
Betonfestigkeit  nach stat. Erfordernis und Systemhersteller
Oberfläche  Betonglatt
Sichtkannten  gefast
Lastfall  Verkehrslast (Unterhaltungsfahrzeuge)
Farbe  Betongrau

inkl. Herstellung der Verschiebesicherung mit Stahlstab Durchmesser 16 mm sowie Abdichtung der senkrechten Stoßfugen.

angebotenes Produkt '....................'
Menge: 2,000 Stk

**30.40.60 Winkelstützelemente Höhe 0,55 m liefern, einbauen**
Lieferung und Einbau von Eckelementen als Winkelstützelement gemäß DIN EN 15258, DIN EN 206 und DIN 1045 auf vorbereiteter Betonbettung.

Abfangungshöhe  0,55 m
Dicke  nach stat. Erfordernis und Systemhersteller
Fußeinbindung  nach stat. Erfordernis und Systemhersteller
Fußlänge  nach stat. Erfordernis und Systemhersteller
Betonfestigkeit  nach stat. Erfordernis und Systemhersteller
Oberfläche  Betonglatt
Sichtkannten  gefast
Lastfall  Verkehrslast (Unterhaltungsfahrzeuge)
Farbe  Betongrau

inkl. Herstellung der Verschiebesicherung mit Stahlstab Durchmesser 16 mm sowie Abdichtung der senkrechten Stoßfugen.

angebotenes Produkt '....................'
Menge: 20,000 m

**30.40.70 Winkelstützelemente Höhe 0,80 m liefern, einbauen**
Lieferung und Einbau von Winkelstützelementen gemäß DIN EN 15258, DIN EN 206 und DIN 1045 auf vorbereiteter Betonbettung.

Abfangungshöhe  0,80 m
Dicke  nach stat. Erfordernis und Systemhersteller
Fußeinbindung  nach stat. Erfordernis und Systemhersteller
Fußlänge  nach stat. Erfordernis und Systemhersteller
Betonfestigkeit  nach stat. Erfordernis und Systemhersteller
Oberfläche  Betonglatt
Sichtkannten  gefast
Lastfall  Verkehrslast (Unterhaltungsfahrzeuge)
Farbe  Betongrau

inkl. Herstellung der Verschiebesicherung mit Stahlstab Durchmesser 16 mm sowie Abdichtung der senkrechten Stoßfugen.

angebotenes Produkt '....................'
Menge: 34,000 m

**30.40.80 Winkelstützelemente Höhe 0,80 m als Sonderelemente liefern, einbauen**
Lieferung und Einbau von Eckelementen als Winkelstützelement gemäß DIN EN 15258, DIN EN 206 und DIN 1045 auf vorbereiteter Betonbettung.

Abfangungshöhe  0,80 m
Dicke  nach stat. Erfordernis und Systemhersteller
Fußeinbindung  nach stat. Erfordernis und Systemhersteller
Fußlänge  nach stat. Erfordernis und Systemhersteller
Betonfestigkeit  nach stat. Erfordernis und Systemhersteller
Oberfläche  Betonglatt
Sichtkannten  gefast
Lastfall  Verkehrslast (Unterhaltungsfahrzeuge)
Farbe  Betongrau

inkl. Herstellung der Verschiebesicherung mit Stahlstab Durchmesser 16 mm sowie Abdichtung der senkrechten Stoßfugen.

angebotenes Produkt '....................'
Menge: 1,000 Stk

**30.40.90 Winkelstützelemente Höhe 1,00 m liefern, einbauen**
Lieferung und Einbau von Winkelstützelementen gemäß DIN EN 15258, DIN EN 206 und DIN 1045 auf vorbereiteter Betonbettung.

Abfangungshöhe  1,00 m
Dicke  nach stat. Erfordernis und Systemhersteller
Fußeinbindung  nach stat. Erfordernis und Systemhersteller
Fußlänge  nach stat. Erfordernis und Systemhersteller
Betonfestigkeit  nach stat. Erfordernis und Systemhersteller
Oberfläche  Betonglatt
Sichtkannten  gefast
Lastfall  Verkehrslast (Unterhaltungsfahrzeuge)
Farbe  Betongrau

inkl. Herstellung der Verschiebesicherung mit Stahlstab Durchmesser 16 mm sowie Abdichtung der senkrechten Stoßfugen.

angebotenes Produkt '....................'
Menge: 63,000 m

**30.40.100 Winkelstützelemente Höhe 1,00 m als Sonderelement liefern, einbauen**
Lieferung und Einbau von Eckelementen als Winkelstützelement gemäß DIN EN 15258, DIN EN 206 und DIN 1045 auf vorbereiteter Betonbettung.

Abfangungshöhe  1,00 m
Dicke  nach stat. Erfordernis und Systemhersteller
Fußeinbindung  nach stat. Erfordernis und Systemhersteller
Fußlänge  nach stat. Erfordernis und Systemhersteller
Betonfestigkeit  nach stat. Erfordernis und Systemhersteller
Oberfläche  Betonglatt
Sichtkannten  gefast
Lastfall  Verkehrslast (Unterhaltungsfahrzeuge)
Farbe  Betongrau

inkl. Herstellung der Verschiebesicherung mit Stahlstab Durchmesser 16 mm sowie Abdichtung der senkrechten Stoßfugen.

angebotenes Produkt '....................'
Menge: 3,000 Stk

**30.40.110 Füllmaterial 0/45 liefern, einbauen**
*** Bedarfsposition ohne GB
Füllmaterial 0/45 mm gemäß TL SoB-StB, TL-Gestein-S tB und ZTV Sob-StB liefern, profilgerecht lagenweise als Hinterfüllung der Winkelstützelemente einbauen und verdichten.

Einbauhöhe  23 cm unter Oberkante Winkelstützelement
Menge: 1,000 m³

#### 30.50 Absturzsicherung

**30.50.10 Geländer liefern, einbauen**
Liefern und fachgerechtes Montieren eines Geländers als Absturzsicherung aus Stahl gemäß DIN 18065 sowie den geltenden Unfallverhütungsvorschriften. Montage mit U-Profil auf Winkelstützelement. Geländerhöhe 1,10 m über Standfläche. Pfostenabstand gemäß statischen Erfordernissen. Ausführung mit Ober- und Untergurt sowie senkrechten Füllstäben (lichte Weite < 12 cm). Freie Enden sind abzurunden, so dass keine Verletzungsgefahr besteht. Material Stahl, feuerverzinkt nach DIN EN ISO 1461, zusätzlich pulverbeschichtet, Standardfarbton nach Wahl des AG. inkl. aller erforderlichen Verbindungsmittel.

Exemplarische Darstellung
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Menge: 76,000 m

#### 30.60 Pflasterfläche

**30.60.10 Schottertragschicht 0/45 liefern, einbauen**
Schottertragschicht 0/45 mm für Pflasteroberbau gemäß TL SoB-StB, TL-Gestein-S tB und ZTV Sob-StB liefern, profilgerecht lagenweise einbauen und verdichten.

Einbaustärke  30 cm
Menge: 289,000 m³

**30.60.20 Feinplanum 0/5 liefern, einbauen**
Feinplanum 0/5 mm für Pflasteroberbau gemäß TL SoB-StB, TL-Gestein-S tB und ZTV Sob-StB liefern und profilgerecht einbauen.

Einbaustärke  10 cm
Menge: 97,000 m³

**30.60.30 Randeinfassung Läuferverband, einbauen**
Betonsteinpflaster gemäß TL Pflaster-StB und ZTV Plaster-StB liefern und einbauen. Als Randeinfassung im Läuferverband. inkl. Rückenstütze und Beton.

Länge des Einzelsteins  200 mm
Breite des Einzelsteins  100 mm
Höhe des Einzelsteins  80 mm
Farbton  hell grau
Ausführung  wasserdurchlässiges Pflastersystem

angebotenes Produkt '....................'

Erforderlicher Zuschnitt sowie die Ausführung von Zuschnitten ist in die Position einzukalkulieren und wird nicht gesondert vergütet.
Menge: 313,000 m

**30.60.40 Betonsteinpflaster liefern, einbauen**
Betonsteinpflaster gemäß TL Pflaster-StB und ZTV Plaster-StB liefern und einbauen. Die Filterstabilität von Fuge, Bettung und Tragschicht ist zu gewährleisten.

inkl. Verfugungsmaterial

inkl. einschlämmen, abfegen und bis zur Standfestigkeit abrütteln.

Länge des Einzelsteins  200 mm
Breite des Einzelsteins  100 mm
Höhe des Einzelsteins  80 mm
Farbton  hell grau
Ausführung  wasserdurchlässiges Pflastersystem

angebotenes Produkt '....................'

Erforderlicher Zuschnitt sowie die Ausführung von Zuschnitten ist in die Position einzukalkulieren und wird nicht gesondert vergütet.
Menge: 961,000 m²

**30.60.50 Betonsteinpflaster als Rinne liefern, einbauen**
Betonsteinpflaster gemäß TL Pflaster-StB und ZTV Plaster-StB liefern und als Rinne einbauen. Die Filterstabilität von Fuge, Bettung und Tragschicht ist zu gewährleisten.

inkl. Verfugungsmaterial

inkl. einschlämmen, abfegen und bis zur Standfestigkeit abrütteln.

Länge des Einzelsteins  200 mm
Breite des Einzelsteins  100 mm
Höhe des Einzelsteins  80 mm
Farbton  hell grau
Ausführung  wasserdurchlässiges Pflastersystem

angebotenes Produkt '....................'

Erforderlicher Zuschnitt sowie die Ausführung von Zuschnitten ist in die Position einzukalkulieren und wird nicht gesondert vergütet.
Menge: 104,000 m

**30.60.60 Markierung Stellplätze**
Betonsteinpflaster gemäß TL Pflaster-StB und ZTV Pflaster-StB liefern und als kontrastierende Parkplatzmarkierung einbauen. Die Filterstabilität von Fuge, Bettung und Tragschicht ist zu gewährleisten.

inkl. Verfugungsmaterial

inkl. einschlämmen, abfegen und bis zur Standfestigkeit abrütteln.

Länge des Einzelsteins  200 mm
Breite des Einzelsteins  100 mm
Höhe des Einzelsteins  80 mm
Farbton  dunkel grau
Ausführung  wasserdurchlässiges Pflastersystem

angebotenes Produkt '....................'

Erforderlicher Zuschnitt sowie die Ausführung von Zuschnitten ist in die Position einzukalkulieren und wird nicht gesondert vergütet.
Menge: 1,000 psch

#### 30.70 Treppenanlagen

**30.70.10 Betonbett, liefern, einbauen**
Betonbett und Betonausgleichsschicht, unbewehrt, liefern und einbauen.

Material  C12/15
Dicke Betonbett  nach Erfordernis
Dicke Betonausgleichsschicht  nach Erfordernis
Menge: 2,000 m³

**30.70.20 Betonblockstufen 1,00 m, liefer, einbauen**
Betonblockstufen nach DIN EN 13198, Standardmaschinenfertigung, liefern und einbauen. Die Betonblockstufen sind mit einem geeigneten Gerät (Versetzzange, Vakuumgerät o. ä.) ohne Versetzspuren an den sichtbaren Seiten einzubauen.

Angaben Blockstufe
Rutschwiderstand  R13
Länge  1,00 m
Breite  0,35 m
Höhe  0,18 m
Farbe  grau

angebotenes Produkt '....................'
Menge: 15,000 Stk

**30.70.30 Betonblockstufen 0,50 m, liefer, einbauen**
Betonblockstufen nach DIN EN 13198, Standardmaschinenfertigung, liefern und einbauen. Die Betonblockstufen sind mit einem geeigneten Gerät (Versetzzange, Vakuumgerät o. ä.) ohne Versetzspuren an den sichtbaren Seiten einzubauen.

Angaben Blockstufe
Rutschwiderstand  R13
Länge  0,50 m
Breite  0,35 m
Höhe  0,18 m
Farbe  grau

angebotenes Produkt '....................'
Menge: 15,000 Stk

**30.70.40 Geländer liefern, einbauen**
Liefern und fachgerechtes Montieren eines Geländers als Absturzsicherung aus Stahl gemäß DIN 18065 sowie den geltenden Unfallverhütungsvorschriften. Geländerhöhe 1,10 m über Standfläche. Pfostenabstand gemäß statischen Erfordernissen. Ausführung mit Ober- und Untergurt sowie senkrechten Füllstäben (lichte Weite < 12 cm). Freie Enden sind abzurunden, so dass keine Verletzungsgefahr besteht. Material Stahl, feuerverzinkt nach DIN EN ISO 1461, zusätzlich pulverbeschichtet, Standardfarbton nach Wahl des AG. inkl. aller erforderlichen Verbindungsmittel.

Die Verankerung des Geländers erfolgt in den Blockstufen der Treppenanlage.

Exemplarische Darstellung
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
inkl. Erdarbeiten nach DIN 18300, Homogenbereich 1, und fachgerechter Entsorgung des überschüssigen Bodenmaterials auf einer zugelassenen Deponie oder Verwertungsstelle. Die Entsorgungsnachweise sind dem AG zu übergeben.
Menge: 6,000 Stk

**30.70.50 Pallisaden liefern, einbauen**
Betonpalisaden nach DIN EN 13198 liefern und an den Wangen der Treppenanlage einbauen. Die Betonpalisaden sind mit einem geeigneten Gerät (Versetzzange, Vakuumgerät o. ä.) ohne Versetzspuren an den sichtbaren Seiten einzubauen.

Angaben Palisade
Länge  (Wange)  1,0 m
Breite  nach Herstellerangaben und statischer Erfordernis
Höhe  1,0 m bis 0,25 m (zzgl. Einbindetiefe)
Farbe  grau
Ausführung  Kanten gefast

angebotenes Produkt '....................'

inkl. Beton zum Einbinden der Palisadenfüße.

inkl. Erdarbeiten nach DIN 18300, Homogenbereich 1, und fachgerechter Entsorgung des überschüssigen Bodenmaterials auf einer zugelassenen Deponie oder Verwertungsstelle. Die Entsorgungsnachweise sind dem AG zu übergeben.
Menge: 6,000 Stk

#### 30.80 Rampenanlage

**30.80.10 Boden lösen, laden, entsorgen**
Fundamentgraben bis zu einer Tiefe von 75 cm, Homogenbereich 1, gem. DIN 18300 lösen und seitlich auf geeigneter Trennlage lagern. Bodenaushub der im Zuge der Baumaßnahme nicht benötigt wird ist durch den AN zu entsorgen.

Boden wird Eigentum des AN.

Die Entsorgung des überschüssigen Bodenmaterials wird über die Position 30.20.30 vergütet..
Menge: 17,000 m³

**30.80.20 Schottertragschicht 0/32 liefern, einbauen**
Schottertragschicht 0/32 mm gemäß TL SoB-StB, TL-Gestein-S tB und ZTV Sob-StB liefern, profilgerecht lagenweise in Fundamentgraben einbauen und verdichten.

Einbaustärke  50 cm
Menge: 11,000 m³

**30.80.30 Betonbett, liefern, einbauen**
Betonbett und Betonausgleichsschicht, unbewehrt, liefern und einbauen.

Material  C12/15
Dicke Betonbett  10 cm
Dicke Betonausgleichsschicht  5 cm
Menge: 3,000 m³

**30.80.40 Winkelstützelemente Höhe 0,40 m liefern, einbauen**
Lieferung und Einbau von Winkelstützelementen gemäß DIN EN 15258, DIN EN 206 und DIN 1045 auf vorbereiteter Betonbettung.

Abfangungshöhe  0,40 m
Dicke  nach stat. Erfordernis und Systemhersteller
Fußeinbindung  nach stat. Erfordernis und Systemhersteller
Fußlänge  nach stat. Erfordernis und Systemhersteller
Betonfestigkeit  nach stat. Erfordernis und Systemhersteller
Oberfläche  Betonglatt
Sichtkannten  gefast
Lastfall  Verkehrslast (Unterhaltungsfahrzeuge)
Farbe  Betongrau

inkl. Herstellung der Verschiebesicherung mit Stahlstab Durchmesser 16 mm sowie Abdichtung der senkrechten Stoßfugen.

angebotenes Produkt '....................'
Menge: 13,000 m

**30.80.50 Winkelstützelemente Höhe 0,40 m als Sonderelement liefern, einbauen**
Lieferung und Einbau von Eckelementen als Winkelstützelement gemäß DIN EN 15258, DIN EN 206 und DIN 1045 auf vorbereiteter Betonbettung.

Abfangungshöhe  0,40 m
Dicke  nach stat. Erfordernis und Systemhersteller
Fußeinbindung  nach stat. Erfordernis und Systemhersteller
Fußlänge  nach stat. Erfordernis und Systemhersteller
Betonfestigkeit  nach stat. Erfordernis und Systemhersteller
Oberfläche  Betonglatt
Sichtkannten  gefast
Lastfall  Verkehrslast (Unterhaltungsfahrzeuge)
Farbe  Betongrau

inkl. Herstellung der Verschiebesicherung mit Stahlstab Durchmesser 16 mm sowie Abdichtung der senkrechten Stoßfugen.

angebotenes Produkt '....................'
Menge: 1,000 Stk

**30.80.60 Winkelstützelemente Höhe 0,80 m liefern, einbauen**
Lieferung und Einbau von Winkelstützelementen gemäß DIN EN 15258, DIN EN 206 und DIN 1045 auf vorbereiteter Betonbettung.

Abfangungshöhe  0,80 m
Dicke  nach stat. Erfordernis und Systemhersteller
Fußeinbindung  nach stat. Erfordernis und Systemhersteller
Fußlänge  nach stat. Erfordernis und Systemhersteller
Betonfestigkeit  nach stat. Erfordernis und Systemhersteller
Oberfläche  Betonglatt
Sichtkannten  gefast
Lastfall  Verkehrslast (Unterhaltungsfahrzeuge)
Farbe  Betongrau

inkl. Herstellung der Verschiebesicherung mit Stahlstab Durchmesser 16 mm sowie Abdichtung der senkrechten Stoßfugen.

angebotenes Produkt '....................'
Menge: 17,000 m

**30.80.70 Winkelstützelemente Höhe 0,80 m als Sonderelemente liefern, einbauen**
Lieferung und Einbau von Eckelementen als Winkelstützelement gemäß DIN EN 15258, DIN EN 206 und DIN 1045 auf vorbereiteter Betonbettung.

Abfangungshöhe  0,80 m
Dicke  nach stat. Erfordernis und Systemhersteller
Fußeinbindung  nach stat. Erfordernis und Systemhersteller
Fußlänge  nach stat. Erfordernis und Systemhersteller
Betonfestigkeit  nach stat. Erfordernis und Systemhersteller
Oberfläche  Betonglatt
Sichtkannten  gefast
Lastfall  Verkehrslast (Unterhaltungsfahrzeuge)
Farbe  Betongrau

inkl. Herstellung der Verschiebesicherung mit Stahlstab Durchmesser 16 mm sowie Abdichtung der senkrechten Stoßfugen.

angebotenes Produkt '....................'
Menge: 1,000 Stk

**30.80.80 Winkelstützelemente Höhe 1,00 m liefern, einbauen**
Lieferung und Einbau von Winkelstützelementen gemäß DIN EN 15258, DIN EN 206 und DIN 1045 auf vorbereiteter Betonbettung.

Abfangungshöhe  1,00 m
Dicke  nach stat. Erfordernis und Systemhersteller
Fußeinbindung  nach stat. Erfordernis und Systemhersteller
Fußlänge  nach stat. Erfordernis und Systemhersteller
Betonfestigkeit  nach stat. Erfordernis und Systemhersteller
Oberfläche  Betonglatt
Sichtkannten  gefast
Lastfall  Verkehrslast (Unterhaltungsfahrzeuge)
Farbe  Betongrau

inkl. Herstellung der Verschiebesicherung mit Stahlstab Durchmesser 16 mm sowie Abdichtung der senkrechten Stoßfugen.

angebotenes Produkt '....................'
Menge: 8,000 m

**30.80.90 Winkelstützelemente Höhe 1,00 m als Sonderelement liefern, einbauen**
Lieferung und Einbau von Eckelementen als Winkelstützelement gemäß DIN EN 15258, DIN EN 206 und DIN 1045 auf vorbereiteter Betonbettung.

Abfangungshöhe  1,00 m
Dicke  nach stat. Erfordernis und Systemhersteller
Fußeinbindung  nach stat. Erfordernis und Systemhersteller
Fußlänge  nach stat. Erfordernis und Systemhersteller
Betonfestigkeit  nach stat. Erfordernis und Systemhersteller
Oberfläche  Betonglatt
Sichtkannten  gefast
Lastfall  Verkehrslast (Unterhaltungsfahrzeuge)
Farbe  Betongrau

inkl. Herstellung der Verschiebesicherung mit Stahlstab Durchmesser 16 mm sowie Abdichtung der senkrechten Stoßfugen.

angebotenes Produkt '....................'
Menge: 1,000 Stk

**30.80.100 Füllmaterial 0/45 liefern, einbauen**
*** Bedarfsposition ohne GB
Füllmaterial 0/45 mm gemäß TL SoB-StB, TL-Gestein-S tB und ZTV Sob-StB liefern, profilgerecht lagenweise als Hinterfüllung der Winkelstützelemente einbauen und verdichten.

Einbauhöhe  23 cm unter Oberkante Winkelstützelement
Menge: 1,000 m³

**30.80.110 Schottertragschicht 0/45 liefern, einbauen**
Schottertragschicht 0/45 mm für Pflasteroberbau gemäß TL SoB-StB, TL-Gestein-S tB und ZTV Sob-StB liefern, profilgerecht lagenweise einbauen und verdichten.

Einbaustärke  30 cm
Menge: 12,000 m³

**30.80.120 Feinplanum 0/5 liefern, einbauen**
Feinplanum 0/5 mm für Pflasteroberbau gemäß TL SoB-StB, TL-Gestein-S tB und ZTV Sob-StB liefern und profilgerecht einbauen.

Einbaustärke  10 cm
Menge: 4,000 m³

**30.80.130 Betonsteinpflaster liefern, einbauen**
Betonsteinpflaster gemäß TL Pflster-StB und ZTV Plaster-StB liefern und einbauen. Die Filterstabilität von Fuge, Bettung und Tragschicht ist zu gewährleisten.

inkl. Verfugungsmaterial

inkl. einschlämmen, abfegen und bis zur Standfestigkeit abrütteln.

Länge des Einzelsteins  200 mm
Breite des Einzelsteins  100 mm
Höhe des Einzelsteins  80 mm
Farbton  hell grau
Ausführung  wasserdurchlässiges Pflastersystem

angebotenes Produkt '....................'

Erforderlicher Zuschnitt sowie die Ausführung von Zuschnitten ist in die Position einzukalkulieren und wird nicht gesondert vergütet.
Menge: 38,000 m²

**30.80.140 Geländer liefern, einbauen**
Liefern und fachgerechtes Montieren eines Geländers als Absturzsicherung aus Stahl gemäß DIN 18065 sowie den geltenden Unfallverhütungsvorschriften. Montage mit U-Profil auf Winkelstützelement. Geländerhöhe 1,10 m über Standfläche. Pfostenabstand gemäß statischen Erfordernissen. Ausführung mit Ober- und Untergurt sowie senkrechten Füllstäben (lichte Weite < 12 cm). Freie Enden sind abzurunden, so dass keine Verletzungsgefahr besteht. Material Stahl, feuerverzinkt nach DIN EN ISO 1461, zusätzlich pulverbeschichtet, Standardfarbton nach Wahl des AG. inkl. aller erforderlichen Verbindungsmittel.

Exemplarische Darstellung
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Menge: 38,000 m

#### 30.90 Fahrradständer

**30.90.10 Fahrradständer liefern, montieren**
Lieferung und Montage von Fahrradständern, Bügel aus Rundstahl (Ø 16 mm) verzinkt, inkl. Montagematerial.

Montage  Montage an Winkelstützelement
Radeinstellung  Tief
Reifenbreite  60 mm
Einstellwinkel  90°
Anzahl Stellplätze  30 Stk

z. B. Typ Ziegler Fahrradwandhalter PRAG o. glw.

angebotenes Produkt '....................'
Menge: 13,000 m

#### 30.100 Seilpyramide umsetzten

**30.100.10 Demontage Seilpyramide**
Fachgerechte Demontage der vorhandenen Seilpyramide im vorderen Schulhofbereich zum späteren Wiederaufbau auf dem neunen Schulhof.

Typenbezeichnung Tayplay Active 4000

inkl. Transport zum Montageort für den Wiedereinbau.
Menge: 1,000 Stk

**30.100.20 Demonatge Fallschutzplatten**
Fachgerechte Demontage der vorhandenen Fallschutzplatten, Dicke 3,0 cm und 4,5 cm, unter der Seilpyramide im vorderen Schulhofbereich zum späteren Wiedereinbau auf dem neunen Schulhof. Die Fallschutzplatten sind lose verlegt mit Steckverbindern.

inkl. Transport zum Montageort für den Wiedereinbau.

Überschüssige Fallschutzplatten sind im Baustellenbereich seitlich zu lagern und verbleiben im Eigentum des AG.
Menge: 140,000 m²

**30.100.30 Schottertragschicht 0/45 liefern, einbauen**
Schottertragschicht 0/45 mm für Fallschutzplatten gemäß TL SoB-StB, TL-Gestein-S tB und ZTV Sob-StB liefern, profilgerecht lagenweise einbauen und verdichten.

Einbaustärke  50 cm
Menge: 41,000 m³

**30.100.40 Bettung liefern, einbauen**
Liefern und einbauen einer ebenen, wasserdurchlässigen Bettung aus Drainbeton als Unterbau von Fallschutzplatten. Der Drainbeton ist aus gebrochenem Edelsplitt (Körnung 2–8 mm, frostbeständig) mit einem Zementanteil gemäß Rezeptur herzustellen. Das Material ist ohne Feinanteile anzumischen, so dass eine offene Porenstruktur zur Drainage erhalten bleibt.
Schichtdicke  10 cm
Menge: 9,000 m³

**30.100.50 Fallschutzplatten einbauen**
Vorhandene Fallschutzplatten Dicke 3,0 cm und 4,5 cm fachgerecht auf Unterbau verlegen. Steckverbinder sind einzubauen.
Menge: 81,000 m²

**30.100.60 Montage Seilpyramide**
Fachgerechte Montage der Seilpyramide im Bereich des neuen Schulhofes. Materialien (bspw. Verankerungen in Fundamenten), die im Zuge der Demontage nicht ausgebaut werden konnten sind durch den AN zu beschaffen. Anfallende Kosten im Rahmen der Beschaffung sind einzukalkulieren.

inkl. Herstellung der Fundamente gemäß Montageanleitung. Materialkosten für die Herstellung der Fundamente sind einzukalkulieren.

Typenbezeichnung Tayplay Active 4000

Die Montageanleitung ist den Ausschreibungsunterlagen beigefügt.

Die Entsorgung des überschüssigen Bodenmaterials wird über die Position 30.20.30 vergütet.
Menge: 1,000 Stk

#### 30.110 Reckstange

**30.110.10 Schottertragschicht 0/45 liefern, einbauen**
Schottertragschicht 0/45 mm für Fallschutzplatten gemäß TL SoB-StB, TL-Gestein-S tB und ZTV Sob-StB liefern, profilgerecht lagenweise einbauen und verdichten.

Einbaustärke  50 cm
Menge: 13,000 m³

**30.110.20 Bettung liefern, einbauen**
Liefern und einbauen einer ebenen, wasserdurchlässigen Bettung aus Drainbeton als Unterbau von Fallschutzplatten. Der Drainbeton ist aus gebrochenem Edelsplitt (Körnung 2–8 mm, frostbeständig) mit einem Zementanteil gemäß Rezeptur herzustellen. Das Material ist ohne Feinanteile anzumischen, so dass eine offene Porenstruktur zur Drainage erhalten bleibt.
Schichtdicke  10 cm
Menge: 3,000 m³

**30.110.30 Fallschutzplatten liefern, einbauen**
Lieferung und Einbau von Fallschutzplatten gemäß DIN EN 1177 und DIN EN 1176, geeignet für eine Fallhöhe > 1,75 m. Steckverbinder sind einzubauen.

Farbton  rot

Bei der Ausführung sind die Herstellerangaben zu beachten.

angebotenes Produkt '....................'
Menge: 26,000 m²

**30.110.40 Lieferung, Montage Reckstange**
Lieferung und Montage einer nach DIN EN 1176 zertifizierten Reckstange.

Reck 3-stufig, Material verzinkt, Standpfosten aus verzinktem Rundrohr, pulverbeschichtet, Standard Farbton nach Wahl des AG, Reckstangen aus V2A-Edelstahl, Reckhöhen 175/135/95 cm, Liefereinheiten 4 Standpfosten und 3 Reckstangen.

Typ Sauerland Spielgeräte, Reck 3-Stufig oder glw.

angebotenes Produkt '....................'

inkl. Erstellung der Fundamente. Erforderliche Materialien für die Fundamenterstellung sind einzukalkulieren.

Die Entsorgung des überschüssigen Bodenmaterials wird über die Position 30.20.30 vergütet.
Menge: 1,000 Stk

#### 30.120 Boulderwand

**30.120.10 Schottertragschicht 0/45 liefern, einbauen**
Schottertragschicht 0/45 mm für Fallschutzplatten gemäß TL SoB-StB, TL-Gestein-S tB und ZTV Sob-StB liefern, profilgerecht lagenweise einbauen und verdichten.

Einbaustärke  30 cm
Menge: 28,000 m³

**30.120.20 Bettung liefern, einbauen**
Liefern und einbauen einer ebenen, wasserdurchlässigen Bettung aus Drainbeton als Unterbau von Fallschutzplatten. Der Drainbeton ist aus gebrochenem Edelsplitt (Körnung 2–8 mm, frostbeständig) mit einem Zementanteil gemäß Rezeptur herzustellen. Das Material ist ohne Feinanteile anzumischen, so dass eine offene Porenstruktur zur Drainage erhalten bleibt.
Schichtdicke  10 cm
Menge: 6,000 m³

**30.120.30 Fallschutzplatten liefern, einbauen**
Lieferung und Einbau von Fallschutzplatten gemäß DIN EN 1177 und DIN EN 1176, geeignet für eine Fallhöhe > 2,60 m. Steckverbinder sind einzubauen.

Farbton  rot

Bei der Ausführung sind die Herstellerangaben zu beachten.

angebotenes Produkt '....................'
Menge: 55,000 m²

**30.120.40 Lieferung, Montage Boulderwand**
Lieferung und Montage einer nach DIN EN 1176 zertifizierten 4-teiligen Boulderwand.

Boulderwand freistehend aus Polymerbeton, mit Felsstruktur, beidseitig bekletterbar, Tragkonstruktion aus feuerverzinkten Stahlrohrstützen. Kletterplatten ca. 5cm stark, gerade Kletterplatten.

Typ Maillith Boulderwand Typ II oder glw.

Abmessungen
Höhe  min. 2,50, max. 2,60m
Breite  min. 6,00 m, max. 7,00 m

angebotenes Produkt '....................'

inkl. Erstellung der Fundamente. Erforderliche Materialien für die Fundamenterstellung sind einzukalkulieren.

Die Entsorgung des überschüssigen Bodenmaterials wird über die Position 30.20.30 vergütet.
Menge: 1,000 Stk

#### 30.130 Arena

**30.130.10 Schottertragschicht 0/45 liefern, einbauen**
Betonbett und Betonausgleichsschicht, unbewehrt, liefern und einbauen.

Material  C12/15
Dicke Betonbett  nach Erfordernis
Dicke Betonausgleichsschicht  nach Erfordernis
Menge: 92,000 m³

**30.130.20 Bettung liefern, einbauen**
Betonbett und Betonausgleichsschicht, unbewehrt, liefern und einbauen.

Material  nach Erfordernis
Dicke Betonbett  nach Erfordernis
Dicke Betonausgleichsschicht  nach Erfordernis
Menge: 20,000 m³

**30.130.30 Stadionstufensystem liefern, einbauen**
Lieferung und Einbau eines Stadion Stufensystems.
Oberfläche: Betonwerkstein, C30/37, grau, gestrahlte Ausführung (R13)
Sonderteile sowie Sonderausführungen sind enthalten.
inkl. aller erforderlichen Nebenarbeiten sowie Schnittarbeiten.

Typ Grafe Beton Stadionstufensystem ARENA oder glw.

angbotenes Produkt '....................'

Ausführung s. h. Anlage 4
Menge: 1,000 Stk

#### 30.140 Austausch Fallschutz vorhandenes Spielgerät

**30.140.10 Schottertragschicht 0/45 liefern, einbauen**
Schottertragschicht 0/45 mm für Fallschutzplatten gemäß TL SoB-StB, TL-Gestein-S tB und ZTV Sob-StB liefern, profilgerecht lagenweise einbauen und verdichten.

Einbaustärke  50 cm
Menge: 39,000 m³

**30.140.20 Bettung liefern, einbauen**
Liefern und einbauen einer ebenen, wasserdurchlässigen Bettung aus Drainbeton als Unterbau von Fallschutzplatten. Der Drainbeton ist aus gebrochenem Edelsplitt (Körnung 2–8 mm, frostbeständig) mit einem Zementanteil gemäß Rezeptur herzustellen. Das Material ist ohne Feinanteile anzumischen, so dass eine offene Porenstruktur zur Drainage erhalten bleibt.
Schichtdicke  10 cm
Menge: 8,000 m³

**30.140.30 Fallschutzplatten liefern, einbauen**
Lieferung und Einbau von Fallschutzplatten gemäß DIN EN 1177 und DIN EN 1176, geeignet für eine Fallhöhe > 2,85 m. Steckverbinder sind einzubauen.

Farbton  rot

Bei der Ausführung sind die Herstellerangaben zu beachten.

angbotenes Produkt '....................'
Menge: 51,000 m²

#### 30.150 Vegetationstechnische Arbeiten

**30.150.10 Acer platanoides `Columnare` Typ 2, liefern, pflanzen, pflegen**
Liefern, pflanzen, pflegen von Bäumen des Typs Acer platanoides `Columnare` Typ 2. Hochstamm, StU 20-25 cm, 4xv, mDB.

inkl. nachfolgende Leistungen:

- Fachgerechtes Herstellen des Pflanzloches
- Steine über 5 cm Durchmesser und Unrat sind zu entfernen und zu entsorgen
- Einbau von Boden nach DIN 18916
- Stand- und Entwicklungssicherung durch  2-3 Stützpfähle ohne chemischen Holzschutz mit Anbindung ausführen
- Angießen mit ausreichender Wassermenge
- Herstellung einer Mulde zum Wasserrückhalt
- Gießrand, HDPE (100 %), 2 mm, schwarz, UV-stabil, wiederverwendbar Höhe ca. 35 cm, ca. 10 cm unterirdisch einsetzen, ca. 25 cm überirdisch stehen lassen, zu einem Kreis um den Baum biegen und befestigen
- Ausführung von Schnittmaßnahmen

inkl. Pflege der Bäume über einen Zeitraum von drei Jahren

- Sicherstellung des Anwuchses
- Regelmäßiges wässern, Bereitstellung des Wasser erfolgt durch den AN
- Düngung nach Bedarf
- Entfernen von Wildtrieben
- Kontrolle, Nachjustieren oder Erneuern der Anbindung
- Ersatz abgestorbener oder nicht angewachsener Pflanzen im ersten Jahr
Menge: 7,000 Stk

**30.150.20 Amelanchier arborea `Robin Hill`liefern, pflanzen, pflegen**
Liefern, pflanzen, pflegen von Bäumen des Typs Amelanchier arborea `Robin Hill`. Hochstamm, StU 18-20 cm, 3xv, mDB, Baumsubstrat: Vulkatree 0-16 oder 0-32.

inkl. nachfolgende Leistungen:

- Fachgerechtes Herstellen des Pflanzloches
- Steine über 5 cm Durchmesser und Unrat sind zu entfernen und zu entsorgen
- Einbau von Boden nach DIN 18916
- Stand- und Entwicklungssicherung durch  2-3 Stützpfähle ohne chemischen Holzschutz mit Anbindung ausführen
- Angießen mit ausreichender Wassermenge
- Herstellung einer Mulde zum Wasserrückhalt
- Gießrand, HDPE (100 %), 2 mm, schwarz, UV-stabil, wiederverwendbar Höhe ca. 35 cm, ca. 10 cm unterirdisch einsetzen, ca. 25 cm überirdisch stehen lassen, zu einem Kreis um den Baum biegen und befestigen
- Ausführung von Schnittmaßnahmen

inkl. Pflege der Bäume über einen Zeitraum von drei Jahren

- Sicherstellung des Anwuchses
- Regelmäßiges wässern, Bereitstellung des Wasser erfolgt durch den AN
- Düngung nach Bedarf
- Entfernen von Wildtrieben
- Kontrolle, Nachjustieren oder Erneuern der Anbindung
- Ersatz abgestorbener oder nicht angewachsener Pflanzen im ersten Jahr
Menge: 3,000 Stk

**30.150.30 Liquidambar styraciflua `Worplesdon`liefern, pflanzen, pflegen**
Liefern, pflanzen, pflegen von Bäumen des Typs Liquidambar styraciflua `Worplesdon`. Hochstamm, StU 20-25 cm, 4xv, mDB.

inkl. nachfolgende Leistungen:

- Fachgerechtes Herstellen des Pflanzloches
- Steine über 5 cm Durchmesser und Unrat sind zu entfernen und zu entsorgen
- Einbau von Boden nach DIN 18916
- Stand- und Entwicklungssicherung durch  2-3 Stützpfähle ohne chemischen Holzschutz mit Anbindung ausführen
- Angießen mit ausreichender Wassermenge
- Herstellung einer Mulde zum Wasserrückhalt
- Gießrand, HDPE (100 %), 2 mm, schwarz, UV-stabil, wiederverwendbar Höhe ca. 35 cm, ca. 10 cm unterirdisch einsetzen, ca. 25 cm überirdisch stehen lassen, zu einem Kreis um den Baum biegen und befestigen
- Ausführung von Schnittmaßnahmen

inkl. Pflege der Bäume über einen Zeitraum von drei Jahren

- Sicherstellung des Anwuchses
- Regelmäßiges wässern, Bereitstellung des Wasser erfolgt durch den AN
- Düngung nach Bedarf
- Entfernen von Wildtrieben
- Kontrolle, Nachjustieren oder Erneuern der Anbindung
- Ersatz abgestorbener oder nicht angewachsener Pflanzen im ersten Jahr
Menge: 5,000 Stk

**30.150.40 Quercus frainetto liefern, pflanzen, pflegen**
Liefern, pflanzen, pflegen von Bäumen des Typs Quercus frainetto. Hochstamm, StU 20-25 cm, 4xv, mDB.

inkl. nachfolgende Leistungen:

- Fachgerechtes Herstellen des Pflanzloches
- Steine über 5 cm Durchmesser und Unrat sind zu entfernen und zu entsorgen
- Einbau von Boden nach DIN 18916
- Stand- und Entwicklungssicherung durch  2-3 Stützpfähle ohne chemischen Holzschutz mit Anbindung ausführen
- Angießen mit ausreichender Wassermenge
- Herstellung einer Mulde zum Wasserrückhalt
- Gießrand, HDPE (100 %), 2 mm, schwarz, UV-stabil, wiederverwendbar Höhe ca. 35 cm, ca. 10 cm unterirdisch einsetzen, ca. 25 cm überirdisch stehen lassen, zu einem Kreis um den Baum biegen und befestigen
- Ausführung von Schnittmaßnahmen

inkl. Pflege der Bäume über einen Zeitraum von drei Jahren

- Sicherstellung des Anwuchses
- Regelmäßiges wässern, Bereitstellung des Wasser erfolgt durch den AN
- Düngung nach Bedarf
- Entfernen von Wildtrieben
- Kontrolle, Nachjustieren oder Erneuern der Anbindung
- Ersatz abgestorbener oder nicht angewachsener Pflanzen im ersten Jahr
Menge: 4,000 Stk

**30.150.50 Spiraea japonica 'Anthony Waterer' liefern, pflanzen, pflegen**
Liefern, pflanzen, pflegen von Bodendeckern des Typs Spiraea japonica 'Anthony Waterer' m. Tb., 5TR, 10-30 cm.

inkl. nachfolgende Leistungen:

- Fachgerechtes Herstellen des Pflanzloches
- Steine über 5 cm Durchmesser und Unrat sind zu entfernen und zu entsorgen
- Einbau von Boden nach DIN 18915
- Pflanzen anwässern
- Unerwünschten Aufwuchs und Unrat von den Bodendeckerflächen manuell entfernen
- Trockene und beschädigte Pflanzenteile abschneiden
- Krankheits- und Schädlingsbefall überwachen, ggf. AG informieren

inkl. Pflege der Bäume über einen Zeitraum von drei Jahren

- Sicherstellung des Anwuchses
- Regelmäßiges wässern, Bereitstellung des Wasser erfolgt durch den AN
- Düngung nach Bedarf
- Ersatz abgestorbener oder nicht angewachsener Pflanzen im ersten Jahr
Menge: 1754,000 m²

**30.150.60 Bodenvlies liefern, verlegen**
Liefern und verlegen eines wasser- und luftdurchlässigen Bodenvlieses als Trenn- und Unkrautschutzschicht unter Rindenmulch auf Pflanzflächen.

Bodenvlies aus PP-/PET- Kunstfasern, UV-stabilisiert, Flächengewicht min. 150 g/m², verrottungsfest, Überlappung mind. 10 cm.

inkl. Befestigungsmaterial zur Lagesicherung des Vliese.

angebotenes Produkt '....................'
Menge: 220,000 m²

**30.150.70 Rindenmulch liefern, verteilen**
Liefern und fachgerechtes Verteilen von Rindenmulch (Fichten- und Kiefernrinde), RAL-Gütezeichen für Substrate (RAL-GZ 250). Frei von Fremdstoffen, Schadstoffen und Unkrautsamen.

Körnung  10 - 20 mm
Schichtstärke  8 cm
Menge: 18,000 m³

**30.150.80 Rasensaatgut liefern, verteilen**
Liefern und verteilen von Rasensaatgut für Spiel- und Sportflächen gemäß DIN 18917, Qualität RSM 3.1 "Spielrasen". Saatgut keimfähig, frei von Fremdbesatz und geeignet für stark beanspruchte Rasenflächen. Gleichmäßige Einsaat mit geeigneten Geräten, Abdeckung durch leichtes Einrechen und Anwalzen. Gießen bis zum ersten Schnitt sowie der erste Schnitt sind einzukalkulieren.
Menge: 67,000 m²

#### 30.160 Sonstiges

**30.160.10 Stundensatz Facharbeiter**
*** Bedarfsposition ohne GB
Stundensatz für zusätzliche Arbeiten durch einen Facharbeiter auf Anforderung des AG.
Menge: 1,000 Std

**30.160.20 Stundensatz Bauhelfer**
*** Bedarfsposition ohne GB
Stundensatz für zusätzliche Arbeiten durch einen Bauhelfer auf Anforderung des AG.
Menge: 1,000 Std

**30.160.30 Fahrtkosten**
*** Bedarfsposition ohne GB
Zusätzliche Fahrtkosten auf Anforderung des AG.

Inkl. Stundensatz Fahrzeugführer und Personal.
Menge: 1,000 km
